# Balkon- und Gaubeninstandsetzung GW V4.12
Angebotsaufforderung (GAEB 90, DA83)
Projektbezeichnung: Balkon- und Gaubeninstandsetzung  GW V4.12
Vergabenummer: 20150_Gaub.-Bal
Währung: EUR
Auftraggeber: ProPotsdam GmbH

## Zusätzlicher Text
ZUM GEBÄUDE WILHELM-STAAB-STR: 7-9 IN POTSDAM
Das Gebäude in der Wilhelm-Staab-Str. 7-9 in Potsdam besteht aus 3
Aufgängen.
Eine Feuerwehrzufahrt zur Gebäuderückseite ist von der Strasse zum Hof
durch das Gebäude Nr. 9 gegeben.
Dem Gebäude wurden 2001 sechs Balkonanlagen, bestehend aus einer
verzinkten Stahlkonstruktion mit jeweils 4 Balkonebenen hofseitig
vorgestellt.
Zwei der Balkonanlagen sind über die Feuerzufahrt Haus 9 erschlossen,
die übrigen 4 Gauben sind nur über einen mit gehwegplatten
gepflasterten Fußweg erreichbar.
In dieser Baumaßnahme 2001 wurden auch die Satteldächer der 3 Aufgänge
zu Wohnungen ausgebaut. Der Zugang zu den Balkonen im 4. OG erfolgt aus
den Wohnungen über damals errichtete Dachgauben.
Im Zuge der Baumaßnahmen 2026, die unter bewohnten Bedingungen erfolgen,
 sollen die Gaubenseiten mit neuen Fensterelementen ausgerüstet werden.
Die an die Gauben angrenzenden Dachflächen instandgesetzt und die
Verzinkung der Balkontragkonstruktion überarbeitet sowie die
Balkonbodenflächen erneuert werden. Für die Bearbeitung der Gauben und
der Balkonanlagen wird bauseits ein Arbeitsgerüst gestellt.

## LOS 2 BALKONINSTANDSETZUNG, NACHVERZINKU

### Bauteil 01 SANIERUNG DER BALKONANLAGEN

#### Gewerk 01.1 BALKONBODENPLATTEN ERNEUERN

**01.1.1 Baustelleneinrichtung Hauptposition**
Einrichten, Vorhalten über die gesamte Bauzeit sowie
Räumen der Baustelle und Wiederherstellung des
Geländes einschl. Entfernung von Hilfskonstruktionen
und Verunreinigungen, mit folgenden in den
Pauschalpreis einzurechnenden Leistungen:
- Bereitstellung von Schuttcontainern und Schuttabwurfschächten, inkl. Entsorgung und Kippgebühren.
- Bereitstellung und Entsorgung einer Hausmülltonne
  (Essensreste etc.)
- Freimachen des Geländes soweit nicht vor oder
  nachstehend beschrieben
- Herrichten von erforderlichen Baustraßen,
Überfahrten o.ä.
- Herrichten der erforderlichen Lager- und Arbeitsplätze sowie deren Einfriedung mittels Bauzaun.
- Bereitstellen und Vorhalten aller notwendiger Geräte
  Werkzeuge und Hilfs- und Hubmittel und
Baustellensicherung
  und Beleuchtung.
- Bereitstellung von Bautoiletten in ausreichender
  Anzahl inkl. der Entsorgungsgebühren,
- Bereitstellen der erforderlichen Bauwagen und
  Container für das eigene Personal,
Geplante Bauzeit: ca. 4 Wochen
Menge: 1,000 Psch

**01.1.2 Balkontüren von aussen gegen Absturz sichern**
Balkontüren nach innen in die Gaube öffnend von aussen
mittels Aussteifungen, Spanplatten o.ä. während der
Arbeiten an den Balkonen gegen Absturz sichern und
nach Fertigstellung der Balkonbodenplatten wieder
demontieren und entsorgen.
Menge: 24,000 St

**01.1.3 Brüstunggeländerverkleidungen aus Schilfrohr, Tuch oder**
Brüstunggeländerverkleidungen aus Schilfrohr, Tuch
oder Kunststoff demontieren und entsorgen bzw. dem
jeweiligen Mieter übergeben.
Gelanderhöhe 1,10 m
Menge: 55,000 m

**01.1.4 Balkonplatten 2,20/1,10 m abreissen und entsorgen**
Balkonbodenplatten aus zementgebundenen Spanplatten o.
ä. mit Beschichtung und teilweise zusätzlich
aufgelegten Siebdruckplatten d ca. 22 mm abreissen und
entsorgen.
Die Balkonbodenplatten liegen auf verzinkten
Längsstreben im Rahmen der Balkonkonstruktion auf.
Wenn die Platte zur Demontage zerschnitten wird,
darauf achten, dass die feuerverzinkten
Auflagerstreben nicht beschädigt werden!
Abmessungen pro Platte ca. 2,20/1,10 m
Plattenstärke bis ca. 40 mm
Menge: 6,000 St

**01.1.5 Balkonplatten 2,20/1,70 m abreissen und entsorgen**
Oberste Balkonbodenplatten aus zementgebundenen
Spanplatten o.ä. mit Beschichtung und zusätzlich
aufgelegten Siebdruckplatten d ca. 22 mm abreissen und
entsorgen.
Die Balkonbodenplatten liegen auf verzinkten
Längsstreben im Rahmen der Balkonkonstruktion auf.
Wenn die Platte zur Demontage zerschnitten wird,
darauf achten, dass die feuerverzinkten
Auflagerstreben nicht beschädigt werden!
Abmessungen pro Platte ca. 2,20/1,70 m
Plattenstärke bis ca. 40 mm
Menge: 18,000 St

**01.1.6 Senkrechte Leitern temporär de- und wieder montieren**
Senkrechte Leitern ca. 50 cm breit mit 10 Sprossen ca.
40/40 mm und seitlichen Holmen ca. 70/40 mm, Länge je
Leiter bis ca. 3,30 m; an der Balkontragkonstruktion
angeschraubt, für die Montage der Balkonbodenplatten
demontieren, lagern und nach Verlegung der
Balkonbodenplatten wieder montieren.
Zur Wiedermontage sind neue Schrauben,
Unterlegscheiben und Muttern, alles feuerverzinkt, zu
verwenden.
Menge: 8,000 St

**01.1.7 Geländer der Balkonstirnseite demontieren, lagern und wieder montieren**
Geländer der Balkonstirnseite an den Pfosten
verschraubt für die Montage der neuen
Balkonbodenplatten demontieren, lagern und nach Einbau
der neuen Platten wieder montieren.
Das Geländer ist an der Tragkonstuktion verschraubt.
Zur Wiedermontage sind neue Schrauben,
Unterlegscheiben und Muttern, alles feuerverzinkt, zu
verwenden.
Abmessungen ca. 2,40/1,10 m
Menge: 24,000 St

**01.1.8 Balkonplatten 2,20/1,10 m neu herstellen und einbauen**
Einteilige Balkonplatten mit einer Allgemeinen
Bauartgenehmigung Z-9.1-816  mit der Nutzungsklasse 3,
inklusive der notwendigen Rand-, Seiten,  Eck-,
Gehrungs- und Bogenschnitten nach örtlichem Aufmaß
durch den AN, Statik und Herstellerangaben, CE
zertifiziert Nr. 1034-CPR-2534/1/ 2017. liefern und
fachgerecht auf der vorgeschriebenen
Stahlunterkonstruktion montieren
Unterstützungstraversen im Abstand von ca. 55- 65 cm
vorhanden.
Zur Verfügung stehende Konstruktionshöhe innerhalb des
Rahmens auf den Traversen inkl Gefälleausbildung 40 mm!

Werkstoff nach DIN 4102 im Brandverhalten A2-s1, d0
nach EN 13501.
Lauffläche und Kanten mit einer werkseitigen
Spezialbeschichtung, Nutzfläche rutschhemmend R11 nach
DIN 51130, für den Einsatzzweck normale Beanspruchung,
hohe Widerstandsfähigkeit gegenüber mechanischen
Belastungen, abriebfest, witterungsbeständig und UV-
beständig beschichtet.
Unterseite im Farbton Lichtgrau RAL 7035 geschichtet.
Beschichtung der Balkonbodenplatte im Standardprogramm
des Herstellers mit eingestreuten Chips nach Wahl des
AG.
Balkonbodenplatte nach Baustellenaufmaß einbaufertig
liefern. Die Befestigung muss nach den
Herstellervorschriften erfolgen.
Balkonplatte ca. 2,20/1,10 m; durch AN örtlich
aufzumessen!
Farikat: BALKOPLAN Mehlhose Bauelemente GmbH + Co.KG o.
glw.
Angeb. Fabrikat:  '....................................
...........'
Menge: 6,000 St

**01.1.9 Balkonplatten 2,20/1,70 m neu herstellen und einbauen**
Einteilige Balkonplatten mit einer Allgemeinen
Bauartgenehmigung Z-9.1-816  mit der Nutzungsklasse 3,
inklusive der notwendigen Rand-, Seiten,  Eck-,
Gehrungs- und Bogenschnitten nach örtlichem Aufmaß
durch den AN, Statik und Herstellerangaben, CE
zertifiziert Nr. 1034-CPR-2534/1/ 2017. liefern und
fachgerecht auf der vorgeschriebenen
Stahlunterkonstruktion montieren
Unterstützungstraversen  im Abstand von ca. 55- 65 cm
vorhanden.
Zur Verfügung stehende Konstruktionshöhe innerhalb des
Rahmens auf den Traversen inkl Gefälleausbildung 40 mm!

Werkstoff nach DIN 4102 im Brandverhalten A2-s1, d0
nach EN 13501.
Lauffläche und Kanten mit einer werkseitigen
Spezialbeschichtung, Nutzfläche rutschhemmend R11 nach
DIN 51130, für den Einsatzzweck normale Beanspruchung,
hohe Widerstandsfähigkeit gegenüber mechanischen
Belastungen, abriebfest, witterungsbeständig und UV-
beständig beschichtet.
Unterseite im Farbton Lichtgrau RAL 7035 geschichtet.
Beschichtung der Balkonbodenplatte im Standardprogramm
des Herstellers mit eingestreuten Chips nach Wahl des
AG.
Balkonbodenplatte nach Baustellenaufmaß einbaufertig
liefern. Die Befestigung muss nach den
Herstellervorschriften erfolgen.
Balkonplatte ca. 2,20/1,70 m; durch AN örtlich
aufzumessen!
Farikat: BALKOPLAN Mehlhose Bauelemente GmbH + Co.KG o.
glw.
Angeb. Fabrikat:  '....................................
...........'
Menge: 18,000 St

**01.1.10 Zulage für das Herstellen von Klappen in Balkonbodenplatten**
Zulage für das Herstellen von Klappen, die nach oben
öffnen, in den Balkonbodenplatten als Fluchtweg zum
Balkon darunter mit Griffmulde o.ä. und verdeckten
Scharnieren.
Klappengröße und Lage in der Balkonbodenplatte wie im
Bestand ca. 80/80 cm
Menge: 8,000 St

**01.1.11 Balkonplattenentwässerung in die Balkonbodenplatte integriert**
Balkonplattenentwässerung zur vorderen Stinseite in
die Balkonbodenplatte als gefräste Rinne integriert
inkl. Abflussfräsung und Einlaufgarnitur DN 50- 70
herstellen und an den Fallrohrbestand DN 50- 70mm
mittels Bogen anschließen.
Balkonbodenplatte: bis ca. 2,20/1,10 m
Menge: 18,000 St

**01.1.12 Balkonplattenentwässerung über den Plattenrand**
Balkonplattenentwässerung zur hinteren Stinseite in
die Balkonbodenplatte integriert mit einem
Rinneneinhangblech zur Entwässerung in die vorhandene
Rinne auf dem Hauptgesims des Gebäudes herstellen.
Balkonbodenplatte: ca. 2,20/1,70 m
Menge: 6,000 St

**01.1.13 Gefälleauflager für Balkonbodenplatten herstellen.**
Die Unterkonstruktion aus den verzinkten
Stahltraversen zur Ablastung der Balkonbodenplatten
ist ohne Gefälle.
Gefällekeile aus dauerhaftem und witterungsbeständigem
Material zur Herstellung eines Gefälles mit mind. 2%
der Balkonbodenplatten zur Stinseite der Platten im
Fabton der Plattenuntersicht RAL 7035 liefern und auf
den Traversen einbauen.
Menge: 340,000 m

**01.1.14 Seitliche Anschlüsse der Balkonbodenplatte an den Rahmen**
Seitliche Anschlüsse der Balkonbodenplatte an den
Rahmen mindestens mittels Füllschur, Compriband oder
gleichwertig und Versiegelung herstellen.
Menge: 195,000 m

#### Gewerk 01.2 VERZINKTE BALKONKONSTRUKTION ÜBERARBEITEN

**01.2.1 Verzinkte Stahlkonstruktion der Balkonanlagen reinigen**
Feuerverzinkte und bewitterte Stahlkonstruktion der
Balkonanlagen reinigen und auf Korrosionsschäden hin
untersuchen und dokumentieren.
-Jede Balkonanlage bestehend aus je 4 Stück Pfosten
 80/80 mm, Länge pro Pfosten ca. 11,00 m.
-4 Stück Rahmen aus Kastenprofilen 80/140 mm,
 Rahmenaußenmaß ca. 1,80/2,36 m als Tragkonstuktion
der
  Balkonbodenplatten übereinander
-ca. 6 Stück Auflagertraversen pro Rahmen für die
 Balkonbodenplatte als Auflager aus Kastenprofilen 4
Stück 40/60 mm und
 2 Stück 80/80 mm, Länge jeweils bis ca.2,20 m
-Balkonstabgeländer mit jeweils 2 Stk. Ober- und 1 Stk.
 Untergurt, 3-seitig am BalkonPfosten verschraubt,
Höhe 1,10 m, abgewickelte Länge ca. 6,00 m pro
Balkonebene
Menge: 6,000 St

**01.2.2 Senkrechte Leitern reinigen und Oberflächen auf Korrosion kontrollieren.**
Senkrechte Leitern ca. 50 cm breit mit 10 Sprossen und
seitlichen Holmen ca. 450/40 mm sowie seitlicher
Absturzsicherung parallel zur Leiter montiert aus 2
Stück Kastenprofilen ca. 40/40 mm, Länge je ca. 3,30 m;
 wie vor beschrieben reinigen und Oberflächen auf
Korrosion kontrollieren.
Menge: 6,000 St

**01.2.3 Eine fehlende Leiter wie vor beschrieben neu anfertigen**
Eine fehlende Leiter wie vor beschrieben neu
anfertigen
und vor Ort anbauen.
Menge: 1,000 St

**01.2.4 Korrodierte Stellen nachverzinken**
Korrodierte Stellen nachverzinken; hierfür:
-Stellen, auch Fugen und Kehlen zur Sicherung des
Haftvermögens reinigen und durch
 partielles maschinelles Schleifen (PMa) nach DIN EN
ISO
 12944, T4 von korrodierten Teilen befreien.
-Gereinigte Flächen mit eiiner Zinkstaubbeschichtung
mittels
 Pinsel beschichten, kein Zinkspray !
Der Anteil an Zinkstaub als Pigment in der
Beschichtung muss > 90% betragen. Schichtdicke >= 100
µm.
Die Überlappung mit den intakten, feuerverzinkten
Flächen ist äußerst klein zu halten, Überlappung max.
15 mm.
Abrechnung nach Einzelflächen pro Stück. Annahme für
die Kalkulation bis ca. 80/100 mm/Stk.
Menge: 960,000 St

**01.2.5 Korrodierte Verbindungsmittel austauschen**
Korrodierte Verbindungsmittel, wie Schrauben,
Unterlegscheiben und Muttern gegen neue
Verbindungsmittel im selben Querschnitt soweit nicht
schon als Austausch in vorherigen Positionen
beschrieben, austauschen. Festigkeitsklasse 8.8.
Menge: 10,000 kg

#### Gewerk 01.3 STUNDENLOHNARBEITEN

**01.3.1 Stundenlohn Facharbeiter**
Für evtl. erforderliche Arbeiten, die nicht im
Leistungsverzeichnis erfasst sind und nur auf
ausdrückliche Anweisung und gegen Nachweis zur
Ausführung kommen, werden verrechnet für: Facharbeiter
Menge: 4,000 h

**01.3.2 Stundenlohn Helfer**
Für evtl. erforderliche Arbeiten, die nicht im
Leistungsverzeichnis erfasst sind und nur auf
ausdrückliche Anweisung und gegen Nachweis zur
Ausführung kommen, werden verrechnet für: Helfer
Menge: 2,000 h
